# Erw. Grundschule Oetinghausen
Angebotsaufforderung (GAEB DA XML 3.2, DA83)
Projekt: 2010
Währung: EUR
Nebenangebote zugelassen: ja
Erstellt mit: GXML Toolbox V3.3 R20210630, iTWO_64 V11.0.738, 16.07.2026

## Deckblatt als Vortext
Projektdaten:

Projektbezeichnung: Erweiterung Grundschule Oetinghausen
Straße:  Eilshauser Straße 28
PLZ:  32120
Ort:  Hiddenhausen

Auftraggeber: Kommunalbetriebe Hiddenhausen
Straße:  Rathausstraße 1
PLZ:  32120
Ort:  Hiddenhausen

## Allgemeine Projektbeschreibung
Allgemeine Projektbeschreibung

Objektbeschreibung
Die Kommunalbetriebe Hiddenhausen planen eine Erweiterung am Grundschulstandort Oetinghausen, Hiddenhausen. Einer von drei Standorten des Schulverbundes Paul-Maar-Grundschule. Hintergrund sind die steigenden Schüler*innenzahlen sowie die steigenden Teilnehmerzahlen an der OGS-Betreuung. Das schulische Konzept sieht eine gemeinsame Nutzung der Klassen- und Gruppenräume durch die Schule und den Offenen Ganztag vor.

Das bestehende OGS-Gebäude aus dem Jahr 2017 bringt auf zwei Geschossen jeweils ein Gruppen- und ein Nebenraum unter. Neben Garderoben sind auch Personalräume untergebracht. Der Bestand wird um vier zusätzliche Klassenräume/ OGS-Räume und jeweils einen Differenzierungsraum ergänzt. Pro Geschoss werden zwei Klassenräume mit ihren anschließenden Differenzierungsräumen angeordnet, die durch eine gemeinsame Mitte miteinander verbunden werden. So wird in Verbindung mit den bestehenden Räumen ein Cluster gebildet, dass sowohl für die unterrichtliche Nutzung als auch für den Offenen Ganztag eine vielseitige Nutzung bietet. Die Erweiterung ist wie der Bestand als 2-geschossiger Baukörper geplant und fügt sich in das bestehende Gelände ein. Aufgrund eines großen Geländeversprungs, schließt das Erdgeschoss einseitig an den Schulhof an, während das Untergeschoss auf Niveau der Milchstraße liegt und ebenfalls einen Zugang ins Grüne bietet. Die Erschließung wird neben einer Treppenanlage durch einen Aufzug sichergestellt, um auch die Belange der Barrierefreiheit zu gewährleisten.

Die Fassade wird an Anlehnung an den Bestand gestaltet. Die vorspringenden Gebäudeteile werden verklinkert, während die Rücksprünge des Baukörpers verputzt werden.

Baukonstruktion
Das neue Gebäude wird konventionell in Massivbauweise aus Stahlbeton und Maurwerk mit Flachdach errichtet. Es wird auf einer Bodenplatte mit Streifenfundamenten gegründet, eine Konstruktion, die bereits bei der letzen Erweiterung ausgeführt wurde. Fundamente, Bodenplatte, Decken und Dachdecken werden aus Stahlbeton hergestellt.

Die Außenwände im Untergeschoss werden zum Hang ebenfalls aus Stahlbeton hergestellt. Im Obergeschoss werden die Außenwände mit Kalksandstein aufgemauert;

Die Innenwände des Aufzuges werden aus Stahlbeton hergestellt. Ansonsten werden die tragenden Innenwände mit Kalksandstein aufgemauert.

Auf den Fußböden wird ein schwimmender Heizestrich verlegt.

Die Flachdächer werden mit Bitumenbahnen abgedichtet.

## ATV DIN 18299 Allgemeine Technische Vertragsbedingungen für Bauleistungen aller Art
Allgemeine Technische Vertragsbedingungen für Bauleistungen aller Art, DIN ATV 18299

Hinweis zu technischen Spezifikationen
Soweit in der Leistungsbeschreibung auf technische Spezifikationen, z.B. nationale Normen, mit denen Europäische Normen umgesetzt werden, europäisch technische Bewertungen, gemeinsame technische Spezifikationen, Internationale Normen, Bezug genommen wird, werden auch ohne den ausdrücklichen Zusatz: "oder gleichwertig" immer gleichwertige Technische Spezifikationen in Bezug genommen.

0. Angaben zur Baustelle

0.1.1 - 0.1.6
Die Baustelle befindet sich nord-östlich der Straßenecke Milchstraße/Eilshauser Straße in Oetinghausen und ist für Baustellenfahrzeuge über die Baustellenzufahrt von der Milchstraße aus direkt zu erreichen.
Das Baugrundstück liegt in einem überwiegend kleinteilig bebauten Wohngebiet, auf dem Grundstück und in unmittelbarer Nachbarschaft befinden sich jedoch weitere Schulgebäude.
Die Baumaßnahme wird überwiegend während des laufenden Schulbetriebes durchgeführt.
Zu Stoßzeiten herrscht im öffentlichem Verkehrsraum und auf den öffentlich zugänglichen Teilen des Grundstückes ein außerordentlich hohes Verkehraufkommen durch Fußgänger, Radfahrer,
PKW und öffentliche Verkehrsmittel. Mit kurz haltenden Fahrzeugen zu Schulbegin und -ende ist
zu rechnen. Die Erreichbarkeit des Baufeldes in Verbindung mit den Zufahrtsmöglichkeiten, ist u.a. bei der Auswahl der zum Einsatz kommenden Maschinen und Fahrzeugen (Materialanlieferung und -abtransport) usw. zu beachten. Fahrzeuge für den Materialtransport müssen so bemessen sein, dass keine unnötige Belästigung der Anlieger und Passanten erfolgt (ggf. Solofahrzeuge).
Eine Ortsbesichtigung vor Angebotsabgabe wird empfohlen.
Erschwernisse durch regen Schülerverkehr und durch beengte Platzverhältnisse im Zufahrtsbereich und auf dem Baufeld sind bei Kalkulation sowie bei Planung und Organisationin zu beachten. Aus den genannten örtlichen Gegebenheiten sind keine Mehrkosten abzuleiten.

Das Baufeld weist einen großen Höhenunterschied von einem Geschoss auf.

0.1.7
Baustrom und Bauwasser ist auf der Baustelle vorhanden. Die Verbrauchskosten für Baustrom und Bauwasser trägt der Auftraggeber. Im Sinne der Nachhaltigkeit und Kostenkontrolle wird um einen verantwortungsbewussten Umgang gebeten.

Abwasser ist über das Abwassersystem abzuführen. Starke Verschmutzungen sowie gesundheits- und grundwasserschädliche Stoffe sind gemäß geltender Vorschriften zu entsorgen. Eine Entsorgung über das Abwassersystem ist strikt untersagt. Tagwasser sowie Grundwasser ist von Schwebstoffen sowie Sedimentrückständen vor der Einleitung in das Schmutz/ Regenwassersystem zu befreien. Grundsätzlich sind die einschlägigen Umweltschutzvorschriften und Gesetze bezüglich der Entsorgung zu beachten und einzuhalten.

0.1.8
Das Baugelände wird durch einen Bauzaun mit Bauzauntoren im Bereich der Zufahrt eingefasst.
Die Flächen für die Baustelleneinrichtung und Lagerung von Baumaterialien sind auf dem Baustelleneinrichtungsplan dargestellt. Die Flächen stehen allen zeitgleich arbeitenden Gewerken gemeinsam zur Verfügung. Eine Abstimmung mit der örtlichen Bauleitung ist erforderlich. Ein genereller Anspruch besteht für die Auftragnehmer nicht.

WC-Container der Größe 20ft werden zur Benutzung / Mitbenutzung für alle Gewerke gestellt und vorgehalten.
Weitere erforderliche Einrichtungen wie Mannschaftscontainer, Erste-Hilfe-Einrichtungen etc. sind durch den Auftragnehmer des jeweiligen Gewerkes eigenverantwortlich bereitzustellen und rechtzeitig vor Beginn seiner Arbeiten mit der Bauleitung abzustimmen. Übernachten auf der Baustelle ist grundsätzlich untersagt.

Durch den Unternehmer muss sichergestellt werden, dass die Arbeitsbereiche / Räume nach Abschluss seiner Arbeiten innerhalb einer Frist von 2 Tagen vollständig geräumt und besenrein übergeben werden. Einbauten in Containern / Räumen sind grundsätzlich untersagt. Alle Anlagen sind sauber und unbeschädigt zu halten.

0.1.9
Für das Bauvorhaben wurde eine Baugrunduntersuchung erstellt; der geotechnische Bericht und Kennwerte, Hinweise und Empfehlungen zur Gründung des Erweiterungsbaus sind Anlage der Ausschreibung.

0.1.10
Das Grundstück liegt außerhalb festgesetzter Überschwemmungsgebiete sowie außerhalb von Hochwasser-Gefahren- bzw. Risikogebieten, so dass Hochwasser nicht zu erwarten ist.
Alles weitere ist dem geotechnischen Bericht zu entnehmen.

0.1.11
Das Grundstück liegt innerhalb eines Wasser- und Heilquellenschutzgebietes. Es handelt sich um ein Wasserschutzgebiet der Zone 3.
Es ist ein Entsorgungskonzept für die anfallenden Abfälle vier Wochen vor Beginn der Arbeiten vorzulegen.
Der Einbau von mineralischen Ersatzbaustoffen muss vier Wochen vor Beginn angezeigt werden.

0.1.12
Für die Entsorgung sämtlicher anfallenden Abfälle und Bauschutt sind die Unternehmen der jeweiligen Gewerke selbst verantwortlich. Alle erforderlichen Behältnisse, Schutt- und Müllcontainer sowie Transporte sind eigenverantwortlich von den enzelnen  Auftragnehmern zu stellen bzw. zu übernehmen.
Abfallstoffe sind gemäß Kreislaufwirtschaftsgesetz sowie der einschlägigen Richtlinien zu entsorgen. Der Unternehmer hat vor Stellung der Schlussrechnung eine Bescheinigung für die fachgerechte Entsorgung gemäß Gewerbeabfallverordnung vorzulegen.
Sämtliche Entsorgungskosten sind in die Einheitspreise einzukalkuieren.

0.1.13
Der Schulbetrieb in der Grundschule bleibt während der Baumaßnahme erhalten. Darüber hinaus sind in unmittelbarer Nähe weitere Schulgebäude sowie eine Sporthalle in Betrieb. Während der Bauarbeiten ist mit einer hohen Frequenz  von Personen auf dem Schulgelände zu rechnen. Die Sicherheit auf dem Grundstück außerhalb des Baufeldes ist stets zu gewährleisten.

Baulärm und erschütterungsfreie Arbeiten
Für den Schutz gegen Baulärm gelten sowohl die Anforderungen des BIMSCHG, der Allgemeinen Verwaltungsvorschrift gegen Baulärm - Geräuschimmission - und die zusätzlichen landesrechtlichen Vorschriften. Mit Rücksicht auf den Schulbetrieb  auf dem Grundstück in unmittelbarer Nähe zur Baustelle sind die Bauarbeiten möglichst geräusch- und erschütterungsarm abzuwickeln. Es sind lärm- sowie erschütterungsarme Baumaschinen nach dem neuesten Stand der Technik einzusetzen. Der Maximalpegel der Bauarbeiten-Schallemission, gemessen in 4 m Abstand, darf 75 dB (A) nicht überschreiten.
0.1.14
Auf dem Baufeld sind zahlreiche Bestandsbäume zu erhalten. Alle Gewerke haben eigenverantwortlich darauf zu achten, dass die erhaltenswerten Bäume unversehrt bleiben.

0.1.15
Der öffentliche Verkehr darf nicht durch den Baustellenverkehr beeinträchtigt werden. Sollten besondere Regelungen oder Absperrungen notwendig werden, so hat der Auftragnehmer des entsprechenden Gewerkes eigenverantwortlich dafür die verkehrsrechtliche Anordnung einzuholen und die erforderlichen Maßnahmen auszuführen. Sämtliche Kosten dafür sind in die Einheitspreise einzukalkulieren.

0.1.16
Auf dem Grundstück befinden sich Bestandsleitungen. Der Auftragnehmer hat diese durch Anforderung von Leitungsplänen der Energie- und Medienversorger selbständig und eigenständig zu überprüfen.
Bekannte Versorgungsleitungen auf dem Gelände sind den Planunterlagen / Lageplan zu entnehmen.
In Bereichen mit Leitungs- und Kabelgräben gilt besondere Sorgfaltspflicht.
Vor dem Trennen von Kabeln und Leitungen ist Rücksprache mit der Bauleitung bzw. den zuständigen Versorgungsbetrieben zu halten.

0.1.17
Laut Auskunft des Kampfmittelbeseitigungsdienstes sind keine Maßnahmen erforderlich, da keine in den Luftbildern erkennbare Belastung vorliegt.
Es ist jedoch möglich, dass die verwendeten Luftbilder aufgrund von Bildfehlern, ungenügender zeitlicher Abdeckung oder ungenügender Sichtbarkeit nicht alle Kampfmittelbelastungen zeigen.

Ist bei der Durchführung des Bauvorhabens der Erdaushub außergewöhnlich verfärbt oder werden verdächtige Gegenstände beobachtet, sind die Arbeiten sofort einzustellen und es ist unverzüglich die örtliche Ordnungsbehörde oder die Polizei zu verständigen.
0.1.18
Während der Arbeiten befinden sich weitere Gewerke auf der Baustelle. Über Abstimmungen mit weiteren Gewerken ist die Bauleitung zu informieren und ggf. zu kontaktieren. Eigenmächtige Absprachen sind untersagt. Der Unternehmer hat vor Beginn seiner Arbeiten (nach Auftragsvergabe) die Baustelle eigenverantwortlich zu besichtigen und hindernde Umstände seiner Arbeit schriftlich anzuzeigen.

0.1.19
Für die Baustelle liegt eine Stellungnahme für Brandschutz während der Bauausführung vor. Den Maßgaben aus diesem Konzept ist Folge zu leisten.

0.1.20
- Keine besonderen Angaben -

0.1.21
- Keine besonderen Angaben -

0.1.22
Vorbereitend für die Erweiterung der Grundschule finden Rodungsarbeiten (Bäume und flächige Gehölze) auf dem Grundstück statt.

## Zusätzliche Technische Vertragsbedingungen (ZTV), gewerkeübergreifend
Zusätzliche Technische Vertragsbedingungen (ZTV), gewerkeübergreifend

1. Für das Leistungsverzeichnis sind alle maßgebenden Normen und Richtlinien verbindlich, insbesondere:

- entsprechende Teile der VOB/C
- DIN 18 299 - Allgemeine Regelungen für Bauarbeiten jeder Art
Richtlinien der Hersteller, sofern sie den DIN-Vorschriften nicht widersprechen

die Unfallverhütungsvorschriften

2. Vereinfachte Schreibweise
AG = Auftraggeber
AN = Auftragnehmer

5. Informationsmaterial / Muster / Prüfzeugnisse
Sämtliche Materialien sind vor dem Einbau zu bemustern und vom Architekten freigeben zu lassen.
Der AN hat dem AG auf Anforderung zusätzliches Informationsmaterial und/oder zusätzliche Prüfzeugnisse zur Verfügung zu stellen.

6. Die Anordnung und die Größe der Räume sowie die Transportwege sind den beiliegenden Planunterlagen zu entnehmen. Ein erhöhter Aufwand infolge der Kleinteiligkeit bestimmter Räume ist bei der Preisfindung zu berücksichtigen.

7. Verschmutzungen und Beschädigungen, die durch Tätigkeiten des AN entstehen, sind umgehend auf eigene Kosten zu beheben.

8. Der AN ist verantwortlich für die vertragsgemäße und den öffentlich - rechtlichen Bestimmungen entsprechende Ausführung der Arbeiten, insbesondere der Unfallverhütungsvorschriften (UVV) entsprechend Baustellenverordnung (BaustellV). Für deren Überwachung wird vom AG ein Sicherheits- und Gesundheitsschutzkoordinator (SIGEKO) eingesetzt. Den Vorgaben, Hinweisen und Anordnungen des SIGEKO ist Folge zu leisten.
Die Einschaltung des SIGEKO durch den Bauherren befreit den AN nicht von der eigenen - ihm im Bauprozess obliegenden - Sicherheitsverantwortung. Die persönlichen Schutzausrüstungen sind vom Auftragnehmer zu gewährleisten.

9. Der städtische Vermesser gibt 2 Hauptachsen vor, ausgehend von einem Startpunkt.
Alle sonstigen Vermessungsarbeiten für die Ausführungen müssen vom Auftragnehmer ohne besondere Vergütung durchgeführt werden.
Der Auftragnehmer selbst ist für das Aufmaß und die technische Klarstellung an Ort und Stelle verantwortlich.

10. Bei Widersprüchen zwischen Plananlagen und LV-Text hat der LV-Text Vorrang in der Gültigkeit. Bei Widersprüchen zwischen LV-Langtext und LV-Kurztext hat stets der LV-Langtext Vorrang in der Gültigkeit.

11. Alle Leistungen verstehen sich einschl. der Lieferung aller erforderlichen Bauteile, Materialien, Baustoffe sowie des fachgerechten, funktionstüchtigen Einbaus/Zusammenfügens. Hiervon wird nur dann abgewichen, wenn dies in der jeweiligen Position ausdrücklich beschrieben ist.

12. Der AN hat erforderliche Abstimmungen mit anderen am Bau beteiligten Unternehmen/Gewerken im Rahmen seiner Koordinationspflicht vorzunehmen.

13. Dem AN werden die Ausführungsunterlagen gemäß §3 Abs. 1 VOB/B in digitaler Form per E-Mail oder über einen Downloadlink zur Verfügung gestellt. Der AN ist für ggf. erforderlichen Unterlagen in Papierform selbst verantwortlich. Die dadurch entstehenden Kosten sind in die Einheitspreise einzukalkulieren.

14. Zur Sicherstellung eines möglichst reibungslosen Bauablaufes sind Ausführungstermine mit der Bauleitung abzustimmen.  Spätestens 2 Wochen nach Auftragserteilung ist der Bauleitung des Auftraggebers ein detaillierter Terminplan (Aufteilung in Bauabschnitte mit Anfangs- und Endzeiten, Maßnahmen bezüglich Baustelleneinrichtung usw.) zu übergeben.

15. Werbung, Film und Fotoaufnahmen
Beabsichtigt der Auftragnehmer Eigenwerbung auf der Baustelle zu platzieren, so ist dies mit dem Auftraggeber abzustimmen. Widerrechtlich angebrachte Eigenwerbung wird entfernt und auf Kosten des Unternehmers beseitigt.
Film- und Fotoaufnahmen abweichend von der Baudokumentation sind nur auf ausdrückliche Erlaubnis des Bauherrn zu erstellen. Aufnahmen von Schülern, Lehrkräften und anderen Arbeitskräften sind ausdrücklich untersagt.

16. Bautagesberichte
Der Auftragnehmer hat Bautagesberichte zu führen und dem Auftraggeber wöchentlich, spätestens bis zum 2. Arbeitstag nach der Berichtswoche, zu übergeben.
Die Bautagesberichte müssen alle Angaben enthalten, die für die Ausführung und Abrechnung der Leistung von Bedeutung sein können.
Insbesondere sind Angaben zu folgenden Punkten zu machen:

- Datumsangabe
- Wetterverhältnisse
- Arbeitsbeginn und -ende
- Arbeitskräfteeinsatz (Berufsgruppen, Anzahl, Dauer) und ausgeführte
  Tätigkeiten; getrennt nach vom  AN erbrachter Leistung und vom Nachunternehmer erbrachter Leistung)
- Eingang von Baustoffen und Bauteilen
- Geräteeinsatz, mit Angaben über Ursache eines etwaigen Ausfalls
- ausgeführte Arbeiten, Bauablauf,
- besondere Ereignisse wie z.B. Unfälle etc.

17. Baubesprechungen
Alle Auftragnehmer unterliegen der Koordinationspflicht. Dies schließt die Pflicht zur Teilnahme an den entsprechenden Baubesprechungen ein. Der Auftragnehmer hat zu den Baubesprechungen, die der Auftraggeber regelmäßig durchführt, (in der Regel wöchentlich) für die Dauer der Vertragslaufzeit einen bevollmächtigten Vertreter zu entsenden. Der Besprechungstermin wird vom Auftraggeber festgelegt.

18. Alle Kosten, die sich aus der Umsetzung der vorgenannten Punkte ergeben, sind bei der Preisfindung zu berücksichtigen (sofern gesonderte Position im LV vorgesehen sind, durch Kalkulation in diesen gesonderten Positionen; ansonsten durch Einrechnen in die LV-Positionen, ggf. über Umlagen).

## 09 Fliesenarbeiten
Datum: 16.07.2026

### Bereich 1 Allgemeine Leistungen

#### Abschnitt 1.1 Vorbereitende Maßnahmen

**1.1.10 Haftzugfestigkeitsprüfung Boden**
Prüfung der Estrichflächen des Bodens auf Haftzugfestigkeit;
einschl. Protokollieren der Ergebnisse durch tabellarische
Auflistung.
Protokoll sofort dem Auftraggeber/der Objektüberwachung
vorlegen.
Menge: 5,000 St

**1.1.20 Haftzugfestigkeitsprüfung Wand**
Prüfung der Putzflächen der Wände auf Haftzugfestigkeit;
einschl. Protokollieren der Ergebnisse durch tabellarische
Auflistung.
Protokoll sofort dem Auftraggeber/der Objektüberwachung
vorlegen
Menge: 2,000 St

**1.1.30 Restfeuchtemessung Estrich**
Restfeuchtemessung mithilfe der CM Methode messen,
einschl. Protokollieren der Ergebnisse durch tabellarische
Auflistung
Menge: 2,000 St

**1.1.40 Untergrundvorbereitung Bodenflächen**
Untergrund (Bodenflächen) von Schmutz, Staub,
Sinterschichten und haftmindernden Stoffen wie Öl, Fett etc.
reinigen; Stoffe aufnehmen und entsorgen, Flächen  absaugen,
Untergrund: Zementestrich
Menge: 150,000 m2

**1.1.50 Estrichfugen schließen**
Kraftschlüssiges Schließen von Scheinfugen/Rissen im
Untergrund, mit Epoxidharz, einschl. Einschneiden, Säubern,
Einlegen von Wellenverbindern und absanden
Menge: 10,000 m

**1.1.60 Randdämmstreifen abschneiden**
Überstehende Randdämmstreifen an Wänden oder
Estrichbegrenzungen abschneiden. Im Bereich bauseitiger
Estrichflächen, welche nicht vom AN erstellt wurden.
inkl. Entsorgung der anfallenden Stoffe
Menge: 225,000 m

**1.1.70 Untergrundvorbereitung Wand**
Untergrund (Wandflächen) von Schmutz, Staub,
Sinterschichten und haftmindernden Stoffen wie Öl, Fett etc.
reinigen; Stoffe aufnehmen und entsorgen, Flächen
absaugen,
Untergrund: Kalkzementputz, GK (Montage- und Installationswand)
Menge: 292,000 m2

#### Abschnitt 1.2 Bodenfliesenarbeiten

**1.2.10 Feinsteinzeug als Bodenbelag, 30x60 cm, R 10**
Bodenfliesen als Feinsteinzeug-Fliesen,
liefern, abladen und einbauen

Fliesenbodenbelag eben, im Bereich Flur
Untergrund: Heizzementestrich
Stranggepresste keramische Platten,
DIN EN 14411, Gruppe AIa, unglasiert (UGL) für Bodenbeläge  im Innenbereich (Feinsteinzeugplatten),,
Nennmaß = 30 x 60 cm,
Herstellmaß = 297 x 597 x 10,5 mm,
Rektifizierung: gerade,
Farbe: cremebeige,
Design: Mischoptik aus Stein, Beton und Terrazzo, dezente Seidenglanzspuren,.
Oberfläche: eben
mit veredelter, photokatalytisch aktiver Oberfläche.
Rutschhemmung: R10/A
Belastungsgruppe: 2
Einschl. Verlegung im Halbverband. Im Dünnbett gemäß DIN 18157.
Fugenbreite: 3 mm

Ausführung gemäß Zeichnungsanlagen,
Verlegen im Kreuzverband und Fugenschnitt, im Dünnbett gem. Herstellervorgaben,
inkl. Verfugung mit dem den Anforderung der Fliesen
entsprechendem Fugenmörtel, des Dünnbettmörtels.

Einbaubereich: Flurbereiche

angebotenes Fabrikat '....................................................'
Menge: 60,000 m2

**1.2.20 Feinsteinzeug als Bodenbelag, 30x30 cm, R 10**
Bodenfliesen als Feinsteinzeug-Fliesen,
liefern, abladen und einbauen

Bodenfliesen im Innenbereich aus Feinsteinzeug nach DIN EN 14411 Gruppe BIa
Untergrund: Heizzementestrich
Material: Feinsteinzeug
Nennmaß: 30 x 30 cm
Oberfläche: eben unglasiert
Mit keramischer Ausrüstung zur Reduktion der Fleck- und Schmutzempfindlichkeit
Materialbild: Granitstruktur
Glanzstufe: matt
Kanten: Naturkante
Farbe:  RAL 075 80 10, NCS S 2005-Y50R
LRV-Wert: 46.8
Rutschhemmung: A -- R10
Frostbeständigkeit: ja
Verlegeart im Halbverband
Ausführung gemäß Zeichnungsanlagen,
Verlegen im Dünnbett gem. Herstellervorgaben,
inkl. Verfugung mit dem den Anforderung der Fliesen
entsprechendem Fugenmörtel, des Dünnbettmörtels.

Einbauort: WC Bereiche

angebotenes Fabrikat '....................................................'
Menge: 90,000 m2

**1.2.40 Bewegungsfugen Winkelschiene, Edelstahl**
Bewegungsfugen Winkelschiene, Edelstahl
Winkelschienen im Anschlussbereich an Türschwellen mit
gleichbleibendem oder wechselndem Bodenbelag, als
Edelstahlschiene liefern und fachgerecht einbauen in verschiedenen Einzellängen
Menge: 7,000 m

**1.2.50 Feinsteinzeug, Sockelfliese 7 x30 cm**
Feinsteinzeug als Sockelbelag, Untergrund senkrecht, auf Kalkzementputz und GK (Montage und Installationswand)

Ausführung gemäß Zeichnungsanlagen und nachfolgender Beschreibung,

Format: 7  x 30 cm, Kanten gepresst
Materialstärke: ca. 8-10 mm

passend zum Bodenbelag aus pos.  1. 2.20
"Feinsteinzeug als Bodenbelag, 30 x 30 cm"

Ausführung gemäß Zeichnungsanlagen,
Verlegen im Kreuzverband und Fugenschnitt, Fugenbreite ca. 3 mm, im Dünnbett gem. Herstellervorgaben,
Inkl. Verfugung mit dem den Anforderung der Fliesen entsprechendem Fugenmörtel,

Einbaubereich: Pumi
Menge: 14,000 m

#### Abschnitt 1.3 Wandfliesen

**1.3.10 Steinzeug als Wandbelag, 15 x 15 cm**
Steinzeug Fliesenbelag auf Wandflächen, Untergrund
senkrecht, auf Kalkzementputz und GK (Montage und
Installationswand)
Ausführung gemäß Zeichnungsanlagen und nachfolgender
Beschreibung,
Material: Feinsteinzeug
Nennmass: 15 x 15 cm
Fugen/Systemmass: 4 mm
Oberfläche: eben glasiert
Mit keramischer Ausrüstung zur Reduktion der Fleck- und Schmutzempfindlichkeit
durchgefärbte feine Granitstruktur
Materialbild: Granitstruktur
Glanzstufe: matt - durchgefärbt
Kanten: Naturkante
Farbe: cream white
RAL 090 85 10
NCS NCS S 1005-Y10R
LRV-Wert: 64
Frostbeständigkeit: ja

Bekleidungshöhe bis Türzarge ca. 213,5 cm
Verlegehöhe gemäß Zeichnungsanlagen,

inkl. Verfugung im Halbverband mit dem den Anforderung der Fliesen und entsprechendem Fugenmörtel
Einbaubereich: WC gemäß Plananlagen

angebotenes Fabrikat '....................................................'
Menge: 292,000 m2

**1.3.20 Aussparungen WC-Anschlüsse**
Herstellen von Aussparungen (Schnitte/Bohrungen) für WCAnschlüsse,
Wasserzulauf bis DN 50, Schmutzwasserablauf DN 100,
und alle Befestigungen
Ausführung nach Herstellervorschrift inkl. allen erf.
Materialien und Nebenarbeiten.
Abrechnung pro Objekt (WC)
Menge: 10,000 St

**1.3.30 Aussparungen Waschtisch-Anschlüsse**
Herstellen von Aussparungen (Schnitte/ Bohrungen) für
Waschtische,
2x Wasserzulauf für Waschtisch, Schmutzwasserablauf
bis DN 100 und alle Befestigungen,
incl. fachgerechtes Eindichten mit Dichtmanschetten/
Dichtungsformteilen,
Menge: 5,000 St

**1.3.40 Aussparungen Betätigungsplatten WC**
Herstellen von Aussparungen (Schnitte/Bohrungen) bzw.
Anarbeiten der Wandfliesen an die WC-Betätigungsplatten, bis
ca. 20/30 cm, nach Absprache mit der Bauleitung bzw. dem
Fachplaner
Menge: 10,000 St

#### Abschnitt 1.4 Sonstige Leistungen

**1.4.10 Dauerelastische Versiegelung**
Dauerelastischer Übergang Wand/Wand, Boden/Wand aller
einspringenden Ecken etc.
Farbton nach Wahl des AG, mit geeigneter
Fugendichtungsmasse,
Verarbeitung nach Herstellervorgabe inkl. aller Materialien und
Nebenarbeiten wie Hinterfüllung mit Rundschnur etc.
Menge: 120,000 m

**1.4.20 Dauerelastische Versiegelung Sanitärobjekte**
Dauerelastischer umlaufend um Sanitäobjekte
Farbton nach Wahl des AG, mit geeigneter
Fugendichtungsmasse, wir in vorposition
Verarbeitung nach Herstellervorgabe inkl. aller Materialien und
Nebenarbeiten
Menge: 15,000 St

**1.4.30 Abschluss-Profil, eckig**
Abschluss- oder Eckprofil mit trapezförmig gelochtem
Befestigungsschenkel und rechtwinkliger Sichtfläche liefern
und im Zuge der Fliesenverlegung fachgerecht als
Abschluss der Außenecken/oberer Abschluss einbauen.
Material: Edelstahl
Menge: 130,000 m

**1.4.40 Abdeckung als besonderer Schutz**
Abdeckung als besonderer Schutz des fertig verlegten Bopdenbelages,, begehbar, liefern verlegen und vorhalten einschl. spätere Beseitigung
Abdeckung aus Abdeckpappe/Milchtütenpapier, beidseitig mit PE-Folienkaschierung, Stöße und Ränder verkleben
Menge: 150,000 m2

#### Abschnitt 1.6 Stundenlohnarbeiten/Sonstiges

**1.6.10 Dokumentation**
Kosten für die Zusammenstellung und die Aufstellung einer
prüffähigen Dokumentation für sämtliche Leistungen durch den
AN.
Folgende Unterlagen sind dem AG zu übergeben:
- Fachunternehmerbescheinigung bzw.
Übereinstimmungserklärung
- Verwendbarkeitsnachweise, Zulassungen, Muster, Proben,
Produktnachweise der eingebauten Materialien usw. bis
Produkte
Menge: 1,000 St

**1.6.20 Stundenlohn Facharbeiter**
Menge: 10,000 h

**1.6.30 Stundenlohn Helfer**
Menge: 5,000 h
